# Nutzbarmachung Sägewerk Wiesenburg
Angebotsaufforderung (GAEB 90, DA83)
DV-Nummer: 8.98
Eröffnung: 15.04.26
Währung: EUR
Auftraggeber: Gemeinde Wiesenburg / Mark, Der Bürgermeister, Schlossstraße

## Zimmerer- und Dachdeckungsarbeiten
Datum: 26.02.26

*Hinweis*
Leistungen dieses LVs

Zimmermanns- und Dachdeckerarbeiten

Vorhaben: Sanierung und Umnutzung des ehem. Sägewerks
im "KoDorf" Wiesenburg als Ort zum
gemeinschaftlichen Zusammenleben und Arbeiten

Das Sägewerk ist das ehemalige industrielle Kernstück
auf dem Areal, der Betrieb wurde 1992 eingestellt.
Seither ist es verwahrlost. Es befindet sich heute im
Eigentum der Gemeinde Wiesenburg/ Mark.

Das Sägewerk wird zum Zentrum des sogenannten
KoDorfes Wiesenburg'. Bei der Sanierung und
Umnutzung des Sägewerks handelt es sich um ein
Projekt, das gemischte Nutzungen ermöglicht:

- Begegnungsstätte mit gemeinschaftlich nutzbaren
Räumen, wie einen Coworking-Bereich,
Veranstaltungsräumen bis max 199 Personen und
Kochmöglichkeiten
- Der nördliche Anbau bleibt zunächst ungenutzt
- Das DG, das im östlichen Bereich vorhanden ist wird
nur als Rohbau für eventuelle spätere Nutzungen
hergerichtet

Das Gebäude wird für die Bürger der Gemeinde
Wiesenburg/ Mark, der umliegenden Gemeinden als auch
für die Bewohner des KoDorfes nutzbar gemacht.

Zufahrt : Die Haupterschließung des Geländes erfolgt
von der B107 von Westen über den gemeinsam mit
dem KoDorf genutzten Weg, der aktuell als Baustrasse
hergerichtet ist. Zudem entsteht ein Fußweg direkt
zum Bahnhof. Das Gebäude ist freistehend und hat
ausreichend Fläche für Baustelleneinrichtung, die in
Absprache mit dem AG genutzt werden kann.

Die Baustelleneinrichtung wird gemeinsam mit dem
Rohbau vergeben und für die Dauer der Bauarbeiten
vorgehalten. Sie beinhaltet eine Umzäunung, Baustrom-
und Bauwasser und Toilettencontainer, die von allen
Gewerken gemeinsam genutzt werden können.

Arbeitsgerüste: Ein Gerüst für Dach- und
Fassadenarbeiten wird beim Gewerk Zimmermanns- und
Dachdeckerarbeiten ausgeschrieben und vorgehalten. Für
die Arbeiten im Inneren des Gebäudes, die im
großen Hauptraum im Firstbereich teilweise in einer
Höhe bis zu 9,5-10m stattfinden müssen, sind mobile
Rollrüstungen und Steiger erforderlich. Diese mobilen
Steighilfen sowie weitergehende Baustelleneinrichtung
müssen vom AN -sofern in den Leistungsbeschreibungen
des jeweiligen LV nicht explizit ausgeschrieben- in
die Einheitspreise bzw. in die entsprechende Position
zur Baustelleneinrichtung einkalkuliert werden.
Arbeitsschutzmaßnahmen und persönliche
Schutzausrüstung sind für viele Arbeiten dieses LVs zu
berücksichtigen, z.B. durch Arbeiten in großen Höhen
oder durch Umgang mit gefährlichen Stoffen (z.B.
schadstoffhaltige Holzschutzmittel an vorhandenen
Holzkonstruktionen, die bearbeitet oder entsorgt werden
müssen.Die notwendigen Mehraufwände müssen in die
Einheitspreise bzw. in die entsprechende Position zur
Baustelleneinrichtung einkalkuliert werden.

Sichtigkeit von Mauerwerk und Holzbauteilen
Entgegen häufig üblicher Gestaltungsstrategien bleiben
bei diesem Projekt das rohe, teils beschädigte
Mauerwerk und die Haupttragglieder des imposanten
Holztragwerks ohne weitere Bearbeitung sichtbar - sie
werden weder umfangreich ausgebessert, noch irgendwie
beschichtet oder anderweitig bekleidett. Aus
diesem Grund sind sie wie fertige Oberflächen zu
behandeln, nicht zu beschriften, grob zu bearbeiten
usw..
Alles bleibt sichtbar und von Baufirmen verursachte
Schäden werden entsprechend reklamiert. Im
Zweifelsfall ist Rücksprache mit den Architekten zu
nehmen.

Bezeichnungen
Außer der "großen Halle", die den Hauptraum unterhalb
des Höheren Satteldachs bezeichnet, gibt es die
"Kleine Halle", die die Raumbereiche unter dem
niedrigeren Satteldach des historischen Altbaus
benennt.
Der nördliche Anbau aus DDR-Zeiten ist nicht Teil der
aktuellen Baumaßnahme.

*Hinweis*
Unterlagen zum LV:

Planunterlagen:
1.) Ausführungsplanung Architekt in
"8.98_Ausführungspläne mit Baueinrichtung.pdf":.)

00 05 004-Baustelleneinrichtungsplan
00 05 101-Grundriss  Kellergeschoss mit Darstellung
Auffüllmaßnahmen
00 05 100-Grundriss  Erdgeschoss
00 05 120-Grundriss  Dachgeschoss
00 05 202-Schnitte
00 05 300 Ansichten

2.) Statik STB Ingenieure vom 10.07 25
3.) Konstuktionspläne STB Ingenieure k01-S01 aus 11-25

Bestandsinformationen

4.) Fotodokumentation

Alle 4 Unterlagen werden als pdf zur Verfügung
gestellt.

*Hinweis*
Urkalkulation

Auf Aufforderung durch den AG ist die Urkalkulation
einzureichen.
Die Urkalkulation muss die den Einheitspreisen
zugrundeliegenden
- Einzelkosten der Teilleistungen und die darauf
bezogenen Ansätze für die
- Gemeinkosten, sowie
- Wagnis und Gewinn enthalten.

### Titel 01 Gerüstbau

*Hinweis*
1. Gerüsttyp und Grundkonstruktion

Gerüstart: Arbeits- und Schutzgerüst (Fassadengerüst)
nach
DIN EN 12811-1, Lastklasse 4 (für schwere Belastung,
z. B.
Maurerarbeiten, Dachdeckerarbeiten, PV-Montage,
Blitzschutz, Materiallagerung).
Höhe: Traufhöhe bis 6 m, Firsthöhe bis 10,5 m.
Dachüberstand: Bis 1 m: Gerüst muss entsprechend
auskragen
oder mit Konsolen an die Fassade angebunden werden.
Vorgeschlagen werden an den Längsseiten je eine
Konsolverbreiterung 50cm nach innen (für Arbeiten an
der
Fassade) und aussen (zur Gewährleistung des
Fallschutzes)/
auf den Giebelseiten Konsolverbreiterung der Rüstung
0,7m
nach innen (für Arbeiten an der Fassade) .

2. Lastklasse 4 - Anforderungen

Belastbarkeit: = 3,0 kN/m² (gleichmäßig verteilt),
punktuell bis
5,0 kN (z. B. für Materiallagerung, Betonsteine,
Dachziegel).
Konstruktion: Rohrgerüst (Systemgerüst) mit diagonalen
Aussteifungen, Ständerabstand max. 2,5 m, Belag aus
Holz
oder Aluminium (rutschfest, DIN 4420-1).
Material: Stahlrohre, Alu-Kupplungen, Belag mind. 30
mm dick,
seitliche und stirnseitige Geländer (1,0 m hoch,
Zwischenholm).

3. Treppen und Zugänge

4 Treppentürme: Mindestens eine Treppe pro 25 m
Gerüstlänge und pro Geschoss (DGUV Regel 101-011).
Ausführung: Fest eingebaute Treppen mit Podesten,
Handlauf
beidseitig, Neigung max. 60°, Stufenbreite mind. 60 cm.
Zugang: Sichere Zugänge zu allen Arbeitsbereichen,
auch auf
Dachschrägen.

Auf allen 4 Seiten wird je 1 Treppenturm
vorgeschlagen. An den
Giebeln für je über 3 bzw.4 Gerüstlagen, an den
Längsseiten für
je 2 Gerüstlagen.

4. Konsolkonstruktionen

wie unter 1. beschrieben, fachgerecht gesichert.

5. Dachfangnetze

Anordnung: Unter dem Dachüberstand, seitlich und
stirnseitig,
Netzbreite mind. 3 m, Maschenweite max. 100 mm (DIN EN
1263-1).
Befestigung: An Gerüststielen oder Konsolen,
Spannseile und
Karabinerhaken.
Zweck: Auffangen von herabfallenden Materialien
(Ziegel,
Werkzeuge) und Personen.

6. Tordurchfahrtsüberbrückung ca.4m bei der
Einbringöffnung
Nordfassade. Sicherung der Zugänglichkeit der
markierten
Zugänge durch entsprechende Anordnung der
Gerüstständer.

Ausführung: Brückenkonstruktion über Toren, statisch
berechnet für Lastklasse 4.
Höhe: Mind. 4,0 m lichte Durchfahrtshöhe, seitliche
Geländer.
Material: Stahlträger mit Holz- oder Aluminiumbelag,
ggf. mit
Klapp- oder Schiebemechanismus.

7. Gerüste auf Dachschrägen

Konstruktion: Spezielle Schräggerüste oder Dachleitern
mit
seitlichen Haltegriffen.

Arbeitsbreite: Mind. 60 cm, rutschfeste Beläge,
seitliche
Geländer.

Dachschrägen: Gerüst auf der Dachschräge zwischen den
beiden südlichen Dachflächen für Arbeiten an der
dortigen
Fassade und als Absturzsicherung für Arbeiten am höher
liegenden Dach.
mit speziellen Schrägstützen, Gitterträgeren oder
Dachhaken nach Bietervorschlag, rutschfeste Beläge.

8. Aufmaßregeln

Grundfläche: Gerüstfläche = Fassadenfläche + 1 m
Überstand
(Arbeitsbreite).
Höhe: Traufhöhe + 1 m (Geländer) + ggf. Dachüberstand.
Dachschrägen: Länge der Schräge + 1 m
(Sicherheitsbereich).
Treppen/Brücken: Separat aufmessen, inkl. Podeste und
Geländer.
Dokumentation: Aufmaßskizze mit Maßen, Höhen, Konsolen,
Treppen, Netzen.

9. Planungserfordernisse / Arbeitsschutz

Die Rüstung ist fachgerecht zu planen und die Planung
dem
SiGeKo zur Freigabe vorzulegen.

Mitnutzung fremder Gewerke ist vorzusehen:

10. Rechtliche Grundlagen

DGUV Regel 101-011: Gerüste im Bauwesen.
TRBS 2121: Gefährdungen durch Absturz.
DIN EN 12811-1: Temporäre Konstruktionen für Bauwerke.
DIN 4420-1: Arbeitsgerüste - Allgemeine Anforderungen.
ArbSchG, BaustellV: Arbeitsschutz auf Baustellen.

Reihenfolge:

- Abbruch Rohbau ohne Rüstung
- Nach Demontage Bauzeitsicherung: Gerüststellung
- Mauererarbeiten an Mauerkronen
- Horizontalsperre
- Zimmererarbeiten
- Dachdecker/ PV- / Blitzschutzarbeiten
- Bodenplattenabdichtung
- Demontage Gerüst Längsseiten
- Fensterbau
- Fensteranschlüsse Mauererseitig
- Demontage Rest
- Montage Tore Giebel

#### Bereich 01.01 Arbeits- und Schutzgerüst

**01.01.1 Flächen prüfen, Tragfähigkeit, Ebenheit**
Einzurüstende Flächen auf Tragfähigkeit und Ebenheit
prüfen,
z. B. Beton, Putz, Mauerwerk.
Ist die Tragfähigkeit / Ebenheit nicht ausreichend,
ist der
Bauherr darüber zu informieren.
Menge: 900,000 m²

**01.01.2 Planenabdeckung unter dem Gerüst**
Abdecken des Gerüstaufstellbereichs mit PE-Planen,
wandseitig in ca. 1,00 m Höhe am Gebäude befestigen.
Grundeinsatzzeit bis 4 Wochen.
Planenbreite: ca. 2,50 m
Menge: 1,000 m²

**01.01.3 Gerüst, Unterbau mit Bohlen**
Gerüstunterbau für den Ausgleich von Unebenheiten in
der
Aufstandsfläche der Gerüste. Höhenausgleich durch
Unterlage
von Bohlen.
Menge: 25,000 m

**01.01.4 Arbeits und Schutzgerüst aufbauen und abbauen**
Arbeitsgerüst als flächenorientiertes Standgerüst,
Stahlrohrkupplungsgerüst DIN 4420 Teil 1 und 3,

Breitenklasse W09 / Lastklasse 4, Höhenklasse 1
Gebrauchsüberlassung und Einrüstung für
- eigene Leistung
- Maler

Die Fassadenflächen sind rechtwinklig zueinander
stehend.
Der Gerüstabstand vom Belag zur Fassade ca. 130 cm
(Dachüberstand)

Das Gebäude ist eingeschossig und hat eine Traufhöhe
von ca.
6,0 m und eine Firsthöhe von ca. 10,0 m

Das Gerüst steht auf dem Boden um das Gebäude und in
kleinen Teilen auf dem Dach der kleinen Halle
(Zulagenposition).

Gerüst aufstellen und abbauen auf dem Gelände / Dächer,

Incl. Leitergang an jeder Hausseite
Höhe oberste Gerüstlage: ca. 5,0 m am der Traufseite
und ca.
9,0 m an der Giebelseite

Grundstandzeit: 4 Wochen

Vorhalten nach der Grundstandzeit in gesonderter
Position.
Menge: 1100,000 m²

**01.01.5 Gerüst vorhalten**
Arbeitsgerüst über die Grundstandzeit von 4 Wochen
hinaus
vorhalten.
Vorhaltung je 1m²/Woche

Hier für 12 Wochen
Menge: 13200,000 m²Wo

**01.01.6 Absicherung Giebelansicht**
*** Bedarfsposition ohne GB
Bereitstellen eines Arbeitsgerüsts/ Absturzsicherung
der in der
Grafik blau hervorgehobenen Giebelfläche zwischen der
höheren und niedrigeren Dachfläche im Zusammenhang der
sonstigen Gerüstarbeiten dieses LV. Die Arbeitsgerüsts/
Absturzsicherung muss folgende Funktionen erfüllen:
- Arbeitshilfe für Arbeiten an der blau hervorgehobenen
Fassade und am Dachüberstand darüber
- Arbeitsschutz für die entsprechenden Arbeiten

Beider Kalkulation kann davon ausgegangen werden, dass
Sparren und Schalung der niedrigeren Dachfläche
verlegt sind
und die Fassadenrüstung im grün hinterlegten Bereich
steht.
Das Arbeitsgerüst muss geieegnet sein, weitergehende
Arbeiten am unteren Dach (Trapezblecheindeckung) nicht
zu
behindern.
Die Auswahl des geeigneten Gerüsttechnik ist dem Bieter
innerhalb der geltenden Arbeitsschutzvorschriften und
der
vorgenannten Funktionsanforderungen freigestellt. Sind
für die
angefordetern Zwecke Änderungen am Gerüst während der
Vorhaltezeit erforderlich, sind diese
einzukalkulieren. Die
Vorhaltezeit ist vom Bieter selbst zu wählen und 14
Tage
Fremdgewerkenutzung einzukalkulieren. Hierfür ist der
Bauleitung rechtzeitig ein Zeitfenster zu benennen,
das diese
mit dem Fassadengewerk abstimmen kann.
Menge: 1,000 psch

**01.01.7 Dachdeckerfangschutz**
Ausbau des längenorientierten Standgerüsts als
Fassadengerüst zum Dachfanggerüst gemäß DIN 4420-1, mit
Schutzwand aus Netzen.

An den Traufseiten
Menge: 110,000 m

**01.01.8 Dachdeckerfangschutz vorhalten**
Hier für 12 Wochen
Menge: 1320,000 m/Wo

**01.01.9 Innengeländer**
Innengeländer als Absturzsicherung mit dem Gerüst
aufbauen

Die Innengeländer als Absturzsicherung nach Innen
wegen des
großen Abstandes zur Fassade (Dachüberstand).
Menge: 310,000 m²

**01.01.10 Innengeländer vorhalten**
Hier für 12 Wochen
Menge: 3720,000 mWO

**01.01.11 Aufbau / Abbau Gerüsttreppenturm, einläufig 4 Wo H 5,0 m**
Aufbauen und Abbauen einer Gerüsttreppe, einläufig,
einschl.
Grundeinsatzzeit (4 Wochen),
Verankerung am Gerüst, Treppenaufgang von Standfläche
bis
zur obersten Gerüstlage, Höhe ca.5,0 m, Laufbreite
(Stufenlänge) über 0,75 bis 1 m, mit Podesten alle 2 m
Höhe.
Menge: 1,000 St

**01.01.12 Verlängerung über Grundstandzeit Gerüsttreppe**
Verlängerung der vorigen Position über die
Grundstandzeit
hinaus.
Menge: 12,000 Wo

**01.01.13 Schutz der Dachdeckung der kleinen Halle**
Schutz der Abdichtung gegen Beschädigung und
Verschmutzung durch geeignete Maßnahmen nach Wahl des
AN.
Menge: 10,000 m²

**01.01.14 Innenkonsolen, 100,0 cm**
innenseitig zwischen den oberen beiden Gerüstlagen an
den
Trauf- und Ortgangseiten
Menge: 155,000 m

**01.01.15 Innenkonsolen vorhalten**
Arbeitsgerüst der Vorposition über die Grundstandzeit
von 4
Wochen hinaus vorhalten.
Vorhaltung je 1m²/Woche

Die Vorhaltung wird bis zur Freimeldung der abgebauten
Konsolen vergütet.
Menge: 1860,000 mWo

**01.01.16 Gerüstüberbrückung bis 4,0 m Länge**
Überbrückung in vorbeschriebenen Gerüst nach Wahl des
AN,
bestehend aus 2 Gitterträgern, lichte Höhe über der
Standfläche
bis 4,0 m, über Hauszugängen.
Einschl. Gerüstlage in Überdeckungshöhe
Grundstandzeit: 4 Wochen
Menge: 4,000 Stk

**01.01.17 Gerüstüberbrückung vorhalten**
Gerüstüberbrückung über die Grundstandzeit von 4 Wochen
hinaus vorhalten.
Vorhaltung 1St/Woche
Menge: 48,000 StWo

**01.01.18 Facharbeiterstunden**
für unvorhergesehene Arbeiten, nur auf besondere
Anweisung der Bauleitung
Menge: 10,000 h

**01.01.19 Bauhelferstunden**
für unvorhergesehene Arbeiten, nur auf besondere
Anweisung der Bauleitung
Menge: 10,000 h

#### Bereich 01.02 Wetterschutzmaßnahmen

*Hinweis*
Das nachfolgende Wetterschutzdach soll nur im
Bedarfsfall zum
Einsatz kommen, wenn Wetterverhältnisse und Bauablauf
dies
zwingend erfordern. Grundsätzlich wird davon
ausgegangen,
dass die Schalung oberhalb der Sparren immer stets nur
soweit
hergestellt wird, dass die Dampfbremse am gleichen Tag
soweit
hergestellt werden kann, dass Sie als Notabdichtung
fungieren
kann. Temporäre Befeuchtungen des Dachstuhls und des
darunter liegenden Rohbaus sind tolerierbar.

**01.02.1 Liefern und Montieren eines Wetterschutzdaches zum Schutz**
*** Bedarfsposition ohne GB
Liefern und Montieren eines Wetterschutzdaches zum
Schutz
des eingerüsteten Bestandsgebäudes vor Niederschlag,
Wind
und Witterungseinflüssen während der Baumaßnahme. Das
Wetterschutzdach ist auf dem vorhandenen, gemäß
Gliederungspkt. 20.01.01 bereits erstellten
Arbeitsgerüst
aufzulagern und statisch nachzuweisen. Sofern dort
ergänzende
statische Maßnahmen erforderlich werden, ist dies in
diese
Position mit einzukalkulieren.

Ausführung als vollflächige, wasserdichte Überdachung
mittels
verzinkter Stahlrohrkonstruktion oder gleichwertiger
Trägerkonstruktion mit Dacheindeckung aus
witterungsbeständiger, UV-stabilisierter Gewebeplane
oder
Trapezprofiltafeln (mind. 0,5 mm Materialstärke).
Dachneigung
mindestens 5°, Entwässerung über angeschlossene
Fallrohre
geordnet abzuleiten. Ausführung gemäß DIN 4420, TRBS
2121
sowie den allgemein anerkannten Regeln der Technik.
Standsicherheitsnachweis durch den AN beizubringen.
Vorhalten während der gesamten Bauzeit, Anpassungen bei
Gerüstumbauten inbegriffen, fachgerechter Abbau und
Entsorgung nach Abschluss der Maßnahme.
Menge: 1,000 psch

**01.02.2 Wetterschutzplanen**
*** Bedarfsposition ohne GB
Liefern, Montieren, Vorhalten und wiederholtes Auf- und
Abschlagen von Wetterschutzplanen auf dem bestehenden
Sparrendach des Bestandsgebäudes zum Schutz der offenen
Dachflächen und der darunter liegenden Räume vor
Niederschlag und Witterungseinflüssen während der
laufenden
Dachdeckerarbeiten. Die Planen sind als
witterungsbeständige,
wasserdichte, UV-stabilisierte Gewebeplanen (PE oder
PVC-beschichtet) auszuführen und firstseitig sowie
traufseitig
sicher zu befestigen, sodass ein Abrutschen oder
Abheben
durch Windeinwirkung ausgeschlossen ist. Befestigung
ohne
Beschädigung der vorhandenen Dachkonstruktion. Das
wiederholte Umsetzen und Anpassen der Planen
entsprechend
dem Baufortschritt ist in der Leistung eingeschlossen.
Ausführung gemäß den anerkannten Regeln der Technik
sowie
den einschlägigen Arbeitsschutzvorschriften (TRBS 2121,
DGUV Vorschrift 38). Vorhaltezeitraum: gesamte Dauer
der
Dacharbeiten gemäß Bauzeitenplan.
Menge: 100,000 m²

### Titel 02 Weitere Baustelleneinrichtung/ Sicherungen

**02.1 Baustelleneinrichtung für die eigene Leistung und Hifmittel für die Positionen dieses LVs**
Baustelleneinrichtung für die eigene Leistungen dieses
LVs. In
diese Komplettleistungen sind aller eforderlichen
Hilfsmittel
ainzukalkulieren, die in diesem LV nicht bereits in
separaten
Positionen ausgeschrieben sind (siehe Titel Gerüstbau
und
Folgeposition Fangnetz)
Hier vorzusehen sind unter anderem:
- Mobilkran
- Telekopbühnen, Steiger, Rollrüstungen für den
Innenbereich
- Sonstige Baustelleneinrichtung
- Begleitung und Dokumentation der
Arbeitsschutzmaßnahmen
durch eine zugelassene Fachkraft für Arbeitssicherheit
Menge: 1,000 psch

**02.2 Auffangnetz Große Halle**
Auffangnetz in Ebene der Deckenbalken und / oder der
Balkenebene 2.
Auffangnetz zwischen die Querbalken gespannt. Die Netze
können an den Balken befestigt werden.

Sie dienen dem Schutz der Arbeiter bei Arbeiten am
offenen
Dachstuhl

Maschenweite quatradtisch 10 x 10 cm
knotenlos aus Polypropylen, hochfest

Muss der
BGR 179, DGVU Regel 101-011
und der
DIN EN 1263-1
entsprechen

Netzklasse: A2

Schutzsystem: S
Menge: 750,000 m²

### Titel 03 Große Halle

#### Bereich 03.01 Konstruktiver Holzbau große Halle

**03.01.1 Umbau von Holzstützen**
Umbau vorhandener Holzstützen (Einkürzen und
Anschließen
an bauseitig neu zu errichtendes Fundament) gemäß
Statik.

Lage: Kreuzungspunkte Achsen D/4, D/5

Stütze D/4: 20 x 20 cm
Stütze D/5: 26 x 26 cm

Ausführung:
Die Stützen sind vom Gewerk Rohbau durch Streben
lastfrei
gemacht.
Der Rohbauer baut unter den Stützen einen Pfeiler 50 x
50 cm
bis auf OK Pfeiler -0,22 (OK Bodenplatte)
Die Bestandsstütze wird am Fuß auf Höhe ca. +/- 0,00
abgeschnitten.
Zum Betonpfeiler wird ein Passstück des gleichen
Querschnitts
aus KVH C24, Gl 28c mit 30 mm Fuge angesetzt und an
allen 4
Seiten mit der Bestandsstütze verlascht und
provisorisch
unterkeilt.

Der Spalt zum Betonpfeiler wird mit expansiven
Unterstopfmörtel verfüllt.
Menge: 2,000 St

**03.01.2 Fusspfetten 18/20 erneuern**
einbauen und verankern

Abbruch alte Holzpfette bauseits
Holzlieferung in separaten Positionen

Neue Pfettenhölzer abbinden, liefern und einbauen.
Längsverbindungen handwerklich konstruktiv.
Zum Mauerwerk ist eine Bitumenbahn einzulegen.
Lagesicherung handwerklich konstruktiv.
Menge: 66,000 m

**03.01.3 Liefern von Bauholz sichtbar (Sparren, Wechsel)**
Querschnitte: 10 / 24 cm uns 12/24cm
Qualität KVH C24, NKL1
Menge: 30,000 m³

**03.01.4 Abbund von Bauholz sichtbar (Sparren, Wechsel, Pfetten, etc.)**
Abbund von Bauholz für sichtbare (Si) Dachkonstruktion
durch
Abbinden, Aufstellen und Verlegen, inkl. aller
Anschlüsse und
Auswechslungen. Kleineisenteile, soweit es Besondere
Leistungen sind, Lieferung von Bauholz gesondert.
Querschnitte Sparren: 10 / 24 cm und 12 / 24cm
Einsatzorte: Vorwiegend Dachsparren, die auf der
vorhandenen
Holzkonstruktion so zu montieren sind, dass oberhalb
kein
weiterer Höhenausgleich erforderlich wird.
Menge: 1200,000 m

**03.01.5 Pfettenverstärkung**
In der Statikberechnung wurde festgestellt, dass die
Bestands-Mittelpfetten in den vier Endfeldern aufgrund
der ungewöhnlich großen Spannweite von über 5m nicht
ausreichend tragfähig sind. Die Pfetten weisen dort
auch
augenscheinlich eine größere
Durchbiegung auf. Die Pfetten werden nach Rückbau der
Dachkonstruktion durch ein
einseitig angelaschtes U-Profil verstärkt. Die
Verstärkung erfolgt
im Feld von Kopfband zu
Kopfband.
Materialangabe Bestandspfette: b/h = 18/20cm C24 NKL1
Verstärkung einseitig mit U-240 S235
+ 4 Dü Ø80 - C11, Passbolzen Ø20 S235
+ 2 Dü Ø95 - C11, Passbolzen Ø24 S235 an den Enden
(über
Kopfbänder)
Oberflächenbeschichtung: feuerhemmend mit Decklack im
Farbton DB 703
- Achtung: Bestandszapfen des Kopfbands nicht
beschädigen
- konstruktive Ertüchtigung der Kopfbandanschlüsse mit
Schubhölzern ist in den EP mit einzukalkulieren.

Gemäß Statik Pos. 03.2 Mittelpfette 18/20
+ einseitige Verstärkung mit U 240
Menge: 25,000 m

**03.01.6 Riegelverstärkungen beim Innengebinde**
Die oberen Riegel der vier Innengebinde müssen gemäß
Statik
Pos. 4 beidseitig mit Kantholz b/h=6/20cm  verstärkt
werden.
Riegelverstärkungen mit Schrauben VG 6x120, 2-reihig im
Abstand von 10cm verschrauben.
Holz in gesonderter Position, alle anderen Leistungen
sind hier
als Komplettleistung für die Abrechnung "beidseitige"
Verstärkung einzukalkulieren.
Menge: 40,000 m

**03.01.7 Brettsperrholz, Fichte/Tanne/Kiefer, 6cm, liefern (Dachüberstand) und einbauen**
Brettsperrholz, mehrschichtig massiv aufgebaut,
verleimt, aus
Nadelholz mit beidseitig glatten, fugenlosen
Holzoberflächen,
liefern und einbauen.
Befestigung nach Wahl des AN; wenn sichtbar, dann
regelmäßig.
Holzart: Fichte / Tanne / Kiefer
Festigkeitsklasse: C24 (Fichte)
Lagen: 5
Leimtyp: I
Nutzungsklasse: 1
Emissionsklasse: E1 (DIN 16516-2020)
Oberfläche: gehobelt und geschliffen
Dicke: 6 cm
Menge: 200,000 m²

**03.01.8 Bauschnittholz sägerau**
Bauschnittholz aus Kantholz für Zimmerarbeiten sägerau,
liefern, Abbund gesondert.
Holzart: Fichte / Tanne / Kiefer
Sortierklasse: S 10 nach DIN 4074-1
Holzfeuchte: max. 20 %
Festigkeitsklasse: C 24
Einsatzort: Insbes. Fusspfetten 18/20
Abbund in Pos. 03.02.06
Menge: 2,376 m³

*Hinweis*
Sofern Holz im Bereich des zu erhaltenden Dachstuhls
ersetzt
werden muss, soll dieses optisch an den Bestand
angepasst
werden. Hierfür ist die vorangegangene Position
vorgesehen.
Im Falle der Erforderlichkeit ist hierfür eine 1qm
große
Musterfläche anzufertigen.

Sofern im Bereiche mit gehobeltem Holz ergänzt werden
sollen
gilt hier sinngemäß das Gleiche.
Im Falle der Erforderlichkeit ist hierfür eine 1qm
große
Musterfläche anzufertigen.

**03.01.9 Zulage Sichtholzbereiche gebürstet**
Sparrenköpfe, etc, die sichtbar bleiben sollen
gebürstet werden.

empfohlenes Verfahren:
Drahtbürste auf rotierenden Kopf (z.B. Flex, etc)
Durch das Bürsten sollen neue Hölzer dem Bestand in der
Struktur angepasst werden.

Gewähltes Verfahren AN:

'.........'
Menge: 1,000 m²

**03.01.10 Zulage gehobelt**
wie vor, jedoch Sichtflächen glatt gehobelt gehobelt.
Menge: 1,000 m³

**03.01.11 Sanierung Bestandskonstruktion: Stehendes Blatt**
Herstellung eines stehenden Blattes,
Überbelattungsbereich ca.
1-1,5m, inkl. Verbolzung. Komplettleistung inkl.
Verbindungsmittel gemäß Statik, Holz in seprater
Position.

Einsatzorte: Tragende Teile der Dachgebinde
Menge: 10,000 St

#### Bereich 03.02 Schalung, Dämmung und Dachbelag große Halle

**03.02.1 Schalung Rauhspund N+F gehobelt**
Dach-Sichtschalung aus Rauspund auf vorhandene
Dachkonstruktion.
Holzart: Fichte / Tanne
Holzfeuchte: max. 20 %
Brettdicke: 24 mm
Brettbreite: 160 mm
Befestigungsmittel: von oben genagelt
Menge: 950,000 m²

**03.02.2 Windrispenband Pos. 6 der Statik**
z.B. BAN1540 oder glw. liefern und fachgerecht
montieren.
Menge: 140,000 m

**03.02.3 Dampfbremse/ Notdichtung**
Dampfbremse aus PE-Kunststofffolie auf Dachschalung,
Stoßüberlappung 10 cm, luftdicht abgeklebt.
Äquiv. Luftschichtdicke Sd: ca. 15 - 20 m
Auch zum Einsatz als Bauzeitdichtung mit entsprechender
Sicherung und Mauerwerksüberlappung zu verarbeiten.
Menge: 975,000 m²

**03.02.4 Holzfaserdämmstoff 220mm**
Wärmedämmung aus klemmfähigen
Holzfaserdämmstoff-Platten, dicht gestoßen als
Aufsparrendämmung.
Dämmung: Holzfaserdämmung
Anwendungstyp: DZ
Wärmeleitfähigkeit (Bemessungswert): 0,038 W/(mK)
Anzahl der Lagen: 1-lagig
Baustoffklasse: A1
Brandverhalten: E
Dicke Dämmstoff: 220 mm

Angeb. Fabrikat:

'.........'

Richt-Fabrikat:

'.........'
Menge: 950,000 m²

**03.02.5 Obere Dämmlage Weichfaser 60mm**
Holzfaserdämmplatte, wasserabweisend (wa), als oberer
Abschluss von Aufdachdämmsystem.
Unterkonstruktion: Holzfaserdämmplatte

WLG: 050
Dämmdicke: 60 mm

gewähltes Fabrikat:

'.........'
Menge: 950,000 m²

**03.02.6 Konterlattung auf Aufsparrendämmung 4/6cm**
Konterlattung aus ungehobelten Latten aus Nadelholz auf
Aufsparrendämmung mit geeigneten Spezialverschraubungen
gemäß Herstellervorgaben inkl. Höhenausgleich bis 20
mm.
Holzart: Fichte / Tanne / Kiefer
Holzfeuchte: max. 20 %
Güteklasse: I
Querschnitt: 40/60 mm
Menge: 1000,000 m

**03.02.7 Dachlattung 3/5cm**
Dachlattung auf vorhandene Dach- oder
Holzunterkonstruktion.
Holzart: Fichte / Tanne / Kiefer
Holzfeuchte: max. 20 %
Sortierklasse: S 10
Lattenweite: ca. 310 - 350 mm
Querschnitt: 30/50 mm
Menge: 975,000 m²

**03.02.8 Verlegeplan für Trapezblechdeckung**
- Erstellen von Verlegeplänen, mit Darstellung von
Aufkantungen, An- und Abschlüssen, insbesondere der
Ortgänge, First, Traufe, Dachfenster
Menge: 1,000 psch

**03.02.9 Ergänzung der Statik**
- Ergänzung der bauseitigen Statik durch Nachweise,
z.B.
bezüglich Windsogverankerung
Menge: 1,000 psch

**03.02.10 Dachdeckung Trapezblech**
Dachdeckung als Trapezblechkonstruktion herstellen wie
folgt:

- Ausbildung der Trapezbleche als Schubfeld (Scheibe)
für
horizontale Lasten
- alle Bleche feuerverzinkt
- Oberseite: Alu- Zink- Beschichtung, farblos sichtbar
- Unterseite nicht sichtbar
- Zuschnitt gemäß der tatsächlichen Dachform
Dachdeckung: Trapezblech
Unterkonstruktion: Holz/Stahl
Stützweite: siehe Planung Statik und Architekt
Stahlgüte: min. S320GD
Ausführungsklasse: EXC2
Korrosivitätskategorie: C3
Schutzdauerklasse: VH
Trapezprofil: 35/207 mm
Blechdicke: 0,75 mm

Angeb. Fabrikat:

'.........'
Menge: 975,000 m²

**03.02.11 Ortgangdetail**
Komplettleistung Ausbildung des Ortgangdetails, nach
Material
und Farbigkeit passend zur Dachdeckung, inkl. aller
Anschlüsse, Anfangs- und Endstück.
Menge: 46,000 m

**03.02.12 Firstdetail**
Komplettleistung Ausbildung des Firstdetails, nach
Material und
Farbigkeit passend zur Dachdeckung, inkl. aller
Anschlüsse,
Anfangs- und Endstück.
Menge: 35,000 m

**03.02.13 Traufdetail**
Komplettleistung Ausbildung des Traufdetails,
Dachrinne als
Hängedachrinne im Gefälle, mit Rinnenhaltern und
Dachrinnenverbindern an der Traufe montiert., inkl.
Traufbohle,
Einlaufbleche, aller Anschlüsse, Anfangs- und Endstück,
erforderl. Dehner.

Bauteil: Hängerinne
Rinnenform: halbrund
Werkstoff: Stahl verzinkt (VSt)
Wulstdurchmesser: Klasse X
Rinnenhalter: Stahl verzinkt, HA
Dicke Werkstoff: 0,65 mm
Nenngröße Dachrinne: 200 mm
Einbauort: Traufe, Schrägdach
Menge: 64,000 m

**03.02.14 Schneefang Aluminiumrohr**
Schneefangkonstruktion für Blechdach, bestehend aus,
auf
Dachfalzen befestigten, zweiteiligen, verzinkten
Klemmlaschen
und einem eingeschobenen Aluminiumrohr.
Rohrgröße: DN 25
Schneefanghöhe: ca. 100 mm

Angeb. Fabrikat:

'.........'
Menge: 64,000 m

**03.02.15 Dachdurchdringungen**
Komplettbauteil Dunstrohr mit Flansch und Haube, in
Dachabdichtung eindichten, einschl. Anschluss an
Rohrleitungsstrang.

Material Abdichtung: Passend zur Dachdeckung
Einbauteil: Dunstrohr

Dicke Blech: 0,7 mm
Nennweite: DN 100

Angeb. Fabrikat:

'.........'
Menge: 8,000 St

**03.02.16 Laufanlage, Dachtritte**
Laufsteg für Schornsteinfeger bestehend aus
Verbindungsstücken an den Längsstößen, Laufroststützen,
Befestigungslaschen und einer verstärkenden
Lattenunterkonstruktion.
Bauteil: Laufsteg
Typ Standfläche: A
Klasse: K1
Material: Stahl, verzinkt
Breite: 250 mm

Angeb. Fabrikat:

'.........'
Menge: 31,000 m

**03.02.17 Fallrohre inkl. Bögen usw.**
Komplettbauteil Fallrohr bis l=5,8 lfm
Fallrohr für Dachentwässerungsanlagen und Dachrinnen,
inkl.
Einlaufkasten/ Öffnung in der Rinne, 2x Bögen,
Reinigungsöffnung, aller weiteren Zubehör- und
Befestigungsteile, Anschluss an Grundleitung oberhalk
OK
Terrain
Untergrund: Mauerwerk Vollziegel
Bauteil: Fallrohr
Form: kreisförmig
Befestigung: Rohrschellen mit doppeltem Scharnier
Werkstoff: Titanzink (Zn)
Dicke Werkstoff: mind. 0,65 mm
Nenngröße: DN 100
Menge: 4,000 St

#### Bereich 03.03 Dachfenster

**03.03.1 Dachfenster inkl. Wechsel/ Dachanschlüsse**
Komplettleistung Dachfenster als Entrauchungsfenster
inkl.
Eindeckrahmen, materiell und farblich passend zur
Dachdeckung, fachgerechter Anschluss an die Dach- und
Unterdeckung, Dämmung und Dampfbremse.

Schnittstelle der Entrauchungstechnik ist das
heraushängende
Kabel, das im Weiteren vom Elektrogewerk bauseits
anzuschließen ist.

Nenngröße 780 x 1398
Lichtöffnung: 0.72 m²
Luftöffnung:  0,81 m²
Aerodynamisch wirksame Öffnungsgröße: 0.59 m²

Produkt der Planung war:

VELUX Rauchabzugs-Dachfenster GGU MK08
ENERGIE PLUS --66

Angebotenes Produkt:

'.........'
Menge: 16,000 St

**03.03.2 Zulage Dachfenster 3-er**
Als Zulage zu den vorgenannten Dachfenstern

Innerer Anschlussrahmen für drei nebeneinanderliegende
Dachfenster aus Massivholz als handwerkliche
Anfertigung
angepasst an die Dachschalung.
Erforderliche Auswechslung der Sparrenkonstruktion
Menge: 3,000 St

**03.03.3 Zulage Dachfenster 4-er**
Als Zulage zu den vorgenannten Dachfenstern

Innerer Anschlussrahmen für vier nebeneinanderliegende
Dachfenster aus Massivholz als handwerkliche
Anfertigung
angepasst an die Dachschalung.
Menge: 1,000 St

### Titel 04 Kleine Halle

#### Bereich 04.01 Holzbau kleine Halle (komplett neu)

**04.01.1 Dachstuhl Pos. 20-25 der Statik**
Komplettleistung Dachtragwerk kleine Halle:
Liefern des Bauholzes
Abbund und Montage von Bauholz für sichtbare (Si)
Dachkonstruktion durch Abbinden, Aufstellen und
Verlegen,
inkl. aller Anschlüsse und Auswechslungen.
Kleineisenteile.
Menge: 10,000 m³

**04.01.2 Holzbalkendecke über EG "kleine Halle" - Auflagertaschen für Holzbalken**
Auflagertaschen, ca. 25 x 30 cm ins Bestandmauerwerk
einstemmen. Tiefe ca. 25 cm
Glattstrich mit Kalk- Zementmörtel als Auflager

Auflagertaschen nach Einbau der Holzbalken allseitig
ausmörteln. Kellenschnitt zu den Holzbalken
Menge: 55,000 St

**04.01.3 Holzbalkendecke über EG "kleine Halle" - Gurthölzer**
Qualität KVH C24, Gl 28c
Gurthölzer 8 x 20 cm aus Bauschnittholz
Verankerung an den Bestandswänden mit Injektionsanker
Fischer FIS V + FIS A M 16,
e <= 1,66 m

oder Gleichwertig

Verankerungstiefe h>= 20 cm
Menge: 30,000 m

**04.01.4 Holzbalkendecke über EG "kleine Halle" - Holzbalken liefern**
Querschnitte: ca. 10 / 24 cm
Qualität KVH C24, Gl 28c
Menge: 9,000 m³

**04.01.5 Holzbalkendecke über EG "kleine Halle" - Holzbalken abbinden und einbauen**
Abbund von Bauholz für sichtbare (Si) Holzbalkendecke
durch
Abbinden, Aufstellen und Verlegen, inkl. aller
Anschlüsse und
Auswechslungen. Kleineisenteile, soweit es Besondere
Leistungen sind, Lieferung von Bauholz gesondert.
Querschnitte: ca. 12 / 20 cm zbd 16 / 24 cm
Einsatzorte: Decke über EG kleine Halle
In die Mauertaschen einlegen
Auflager unterfüttern
Alle Balken eben in Waage verlegen
Menge: 325,000 m

**04.01.6 Verankerung der Streichbalken**
Verankerung der Streichbalken an den Stahlbeton-
Ringbalken
mit Winkelverbindern ABR 1005

oder gleichwertig
Menge: 10,000 St

**04.01.7 Gerbergelenk ausführen**
Bei den Holzbalken 16 / 24 cm
incl. Verbolzung gemäß Statik
Menge: 12,000 St

**04.01.8 OSB III Belag auf der Holzbalkendecke**
Plattenstärke 28 mm
mit Nut und Feder
Sichtbar von oben in die Deckenbalken geschraubt
Menge: 230,000 m²

**04.01.9 Brettsperrholz, Fichte/Tanne/Kiefer, 6cm, liefern (Dachüberstand)**
Brettsperrholz, mehrschichtig massiv aufgebaut,
verleimt, aus
Nadelholz mit beidseitig glatten, fugenlosen
Holzoberflächen,
liefern.
Holzart: Fichte / Tanne / Kiefer
Festigkeitsklasse: C24 (Fichte)
Lagen: 5
Leimtyp: I
Nutzungsklasse: 1
Emissionsklasse: E1 (DIN 16516-2020)
Oberfläche: gehobelt und geschliffen
Dicke: 6 cm
Menge: 117,300 m²

#### Bereich 04.02 Schalung, Dämmung und Dachbelag kleine Halle

**04.02.1 Schalung Rauhspund N+F gehobelt**
Dach-Sichtschalung aus Rauspund auf vorhandene
Dachkonstruktion.
Holzart: Fichte / Tanne
Holzfeuchte: max. 20 %
Brettdicke: 24 mm
Brettbreite: 160 mm
Befestigungsmittel: .....
Menge: 295,000 m²

**04.02.2 Windrispenband Pos. 26 der Statik**
z.B. BAN1540 oder glw. liefern und fachgerecht
montieren.
Menge: 80,000 m

**04.02.3 Dampfbremse/ Notdichtung**
Dampfbremse aus PE-Kunststofffolie auf Dachschalung,
Stoßüberlappung 10 cm, luftdicht abgeklebt.
Äquiv. Luftschichtdicke Sd: ca. 15 - 20 m
Angeb. Fabrikat: .....
Menge: 300,000 m²

**04.02.4 Untere Dämmlage Weichfaser 220mm**
Holzfaserdämmplatte auf bauseits vorhandener
Unterkonstruktion der Dachkonstruktion.
Bei der Verlegung die Stöße versetzt anordnen.
Unterkonstruktion: Dachschalung, Dampfbremse
Material: Holzfaserdämmplatte mit Zulassung
WLG: 039
Baustoffklasse: B2
Brandverhalten DIN EN 13501: E
Anzahl der Lagen: 1-lagig
Dämmdicke: 220 mm

Richt-Fabrikat: .....

STEICOtherm dry (220 mm)
Menge: 305,000 m²

**04.02.5 Obere Dämmlage Weichfaser 60mm**
Holzfaserdämmplatte, wasserabweisend (wa), als oberer
Abschluss von Aufdachdämmsystem.
Unterkonstruktion: Holzfaserdämmplatte

WLG: 050
Dämmdicke: 60 mm

Richt-Fabrikat: .....

STEICOuniversal (60 mm)
Menge: 305,000 m²

**04.02.6 Konterlattung auf Aufsparrendämmung 4/6cm**
Konterlattung aus ungehobelten Latten aus Nadelholz auf
Aufsparrendämmung mit geeigneten Spezialverschraubungen
gemäß Herstellervorgaben inkl. Höhenausgleich bis 20
mm.
Holzart: Fichte / Tanne / Kiefer
Holzfeuchte: max. 20 %
Güteklasse: I
Querschnitt: 40/60 mm
Menge: 330,000 m

**04.02.7 Dachlattung 3/5cm**
Dachlattung auf vorhandene Dach- oder
Holzunterkonstruktion.
Holzart: Fichte / Tanne / Kiefer
Holzfeuchte: max. 20 %
Sortierklasse: S 10
Lattenweite: ca. 310 - 350 mm
Querschnitt: 30/50 mm
Menge: 330,000 m²

**04.02.8 Dachdeckung Trapezblech**
Dachdeckung als Trapezblechkonstruktion herstellen wie
folgt:
- Erstellen von Verlegeplänen, mit Darstellung von
Aufkantungen, An- und Abschlüssen
- Ergänzung der bauseitigen Statik durch Nachweise,
z.B.
bezüglich Windsogverankerung
- Ausbildung der Trapezbleche als Schubfeld (Scheibe)
für
horizontale Lasten
- alle Bleche feuerverzinkt
- Oberseite mit Schutzschicht
- Unterseite farbig, nach Standardfarbkarte des
Herstellers
- Zuschnitt gemäß der tatsächlichen Dachform
Dachdeckung: Trapezblech
Unterkonstruktion: Holz/Stahl
Stützweite: .....
Stahlgüte: min. S320GD
Ausführungsklasse: EXC2
Korrosivitätskategorie: C3
Schutzdauerklasse: VH
Trapezprofil: 35/207 mm
Blechdicke: 0,75 mm
Angeb. Fabrikat: .....
Menge: 330,000 m²

**04.02.9 Ortgangdetail**
Komplettleistung Ausbildung des Ortgangdetails, nach
Material
und Farbigkeit passend zur Dachdeckung, inkl. aller
Anschlüsse, Anfangs- und Endstück.
Menge: 20,000 m

**04.02.10 Kehle zum Bauteil große Halle**
Komplettleistung Anschluss der Dachdeckung an seitlich
aufgehendes Bestandsmauerwerk inkl. Kappleiste
(Einschneiden und versiegeln)
Menge: 20,000 m

**04.02.11 Firstdetail**
Komplettleistung Ausbildung des Firstdetails, nach
Material und
Farbigkeit passend zur Dachdeckung, inkl. aller
Anschlüsse,
Anfangs- und Endstück.
Menge: 17,000 m

**04.02.12 Traufdetail**
Komplettleistung Ausbildung des Traufdetails,
Dachrinne als
Hängedachrinne im Gefälle, mit Rinnenhaltern und
Dachrinnenverbindern an der Traufe montiert., inkl.
Traufbohle,
Einlaufbleche, aller Anschlüsse, Anfangs- und Endstück,
erforderl. Dehner.

Bauteil: Hängerinne
Rinnenform: halbrund
Werkstoff: Stahl verzinkt (VSt)
Wulstdurchmesser: Klasse X
Rinnenhalter: Stahl verzinkt, HA
Dicke Werkstoff: 0,65 mm
Nenngröße Dachrinne: 200 mm
Einbauort: Traufe, Schrägdach
Menge: 32,000 m

**04.02.13 Kehle zum benachbarten Anbau Nord**
Kehle am Fusspunkt zum benachbarten Anbau Nord:
Komplettbauteil als innenliegende Rinne mit 2
Ausläufen in die
benachbarten Dachrinnen, Anschluss an das
Bestandsmauerwerk mit Kappleiste (Einschneiden und
versiegeln)

Gesamtlänge ca. 9m
Menge: 1,000 St

**04.02.14 Schneefang Aluminiumrohr**
Schneefangkonstruktion für Blechdach, bestehend aus,
auf
Dachfalzen befestigten, zweiteiligen, verzinkten
Klemmlaschen
und einem eingeschobenen Aluminiumrohr.
Rohrgröße: DN 25
Schneefanghöhe: ca. 100 mm

Angeb. Fabrikat: ................................
Menge: 32,000 m

**04.02.15 Dachdurchdringungen**
Menge: 3,000 St

**04.02.16 Laufanlage**
Laufsteg für Schornsteinfeger bestehend aus
Verbindungsstücken an den Längsstößen, Laufroststützen,
Befestigungslaschen und einer verstärkenden
Lattenunterkonstruktion.
Bauteil: Laufsteg
Typ Standfläche: A
Klasse: K1
Material: Stahl, verzinkt
Breite: 250 mm

Angeb. Fabrikat:
...............................................
Menge: 7,000 m

**04.02.17 Dachtritte**
wie vor jedoch als Kurzstück (Tritt)  l= 60cm
Menge: 5,000 St

**04.02.18 Fallrohre inkl. Bögen usw.**
Komplettbauteil Fallrohr bis l=5,8 lfm
Fallrohr für Dachentwässerungsanlagen und Dachrinnen,
inkl.
Einlaufkasten/ Öffnung in der Rinne, 2x Bögen,
Reinigungsöffnung, aller weiteren Zubehör- und
Befestigungsteile, Anschluss an Grundleitung oberhalk
OK
Terrain
Untergrund: Mauerwerk Vollziegel
Bauteil: Fallrohr
Form: kreisförmig
Befestigung: Rohrschellen mit doppeltem Scharnier
Werkstoff: Titanzink (Zn)
Dicke Werkstoff: mind. 0,65 mm
Nenngröße: DN 100
Menge: 4,000 St

#### Bereich 04.03 Dachfenster

**04.03.1 Dachfenster inkl. Wechsel/ Dachanschlüsse**
Komplettleistung Dachfenster als Entrauchungsfenster
inkl.
Eindeckrahmen, materiell und farblich passend zur
Dachdeckung, fachgerechter Anschluss an die Dach- und
Unterdeckung, Dämmung und Dampfbremse.

Zeichnung Nr. ...............(Anlage zum LV)

Schnittstelle der Entrauchungstechnik ist das
heraushängende
Kabel, das im Weiteren vom Elektrogewerk bauseits
anzuschließen ist.

Nenngröße 780 x 1398
Lichtöffnung: 0.72 m²
Luftöffnung:  0,81 m²
Aerodynamisch wirksame Öffnungsgröße: 0.59 m²

Produkt der Planung war:

VELUX Rauchabzugs-Dachfenster GGU MK08
ENERGIE PLUS --66

Angebotenes Produkt:

.......................................................
......................
Menge: 1,000 St

**04.03.2 Zulage Dachfenster**
Als Zulage zu den vorgenannten Dachfenstern

Innerer Anschlussrahmen für das vorgenannte Dachfenster
aus Massivholz als handwerkliche Anfertigung angepasst
an die Dachschalung.
Erforderliche Auswechslung der Sparrenkonstruktion

nach Architektendetail .................
Menge: 3,000 St

### Titel 90 Stundenlohnarbeiten

**90.1 Stundenlohnarbeiten für Facharbeiter**
Stundenlohnarbeiten für Facharbeiter auf Anweisung der
Bauleitung, besonderen Nachweis und inkl. aller
Zuschläge
Menge: 5,000 h

**90.2 Stundenlohnarbeiten für Hilfsarbeiter**
Stundenlohnarbeiten für Hilfsarbeiter auf Anweisung der
Bauleitung, besonderen Nachweis und inkl. aller
Zuschläge
Menge: 5,000 h

USt %: 19,00
